# Unidad interior de aire acondicionado

- Propiedad del archivo: CYPE INGENIEROS, S.A.
- Formato: FIEBDC-3/2002
- Divisa: EUR
- Costes indirectos: 3.00 %
- IVA: 21.00 %

## I Instalaciones

### IC Calefacción, climatización y A.C.S.

#### ICN Unidades autónomas de climatización

**ICN120** Ud Unidad interior de aire acondicionado, con distribución por conducto rectangular, sistema aire-aire multi-split, para gas R-410A, bomba de calor, alimentación monofásica (230V/50Hz), modelo Conductos 10 "TOSHIBA", potencia frigorífica nominal 2,5 kW (temperatura de bulbo seco del aire interior 27°C, temperatura de bulbo húmedo del aire interior 19°C, temperatura de bulbo seco del aire exterior 35°C, temperatura de bulbo húmedo del aire exterior 24°C), caudal de aire en refrigeración 570 m³/h, presión sonora a velocidad alta/baja en refrigeración 35/27 dBA, potencia calorífica nominal 3,2 kW (temperatura de bulbo seco del aire interior 20°C, temperatura de bulbo seco del aire exterior 7°C, temperatura de bulbo húmedo del aire exterior 6°C), caudal de aire en calefacción 570 m³/h, presión sonora a velocidad alta/baja en calefacción 35/27 dBA, presión estática mínima/máxima 10/45 Pa, dimensiones 210x700x450 mm, peso 16 kg, diámetro de conexión de la tubería de gas 3/8", diámetro de conexión de la tubería de líquido 1/4", con mando a distancia inalámbrico y receptor de infrarrojos, con filtro de aire, modelo RNBCRKM13GDVE. Incluso elementos para suspensión del techo.
Unidad interior de aire acondicionado, con distribución por conducto rectangular, sistema aire-aire multi-split, para gas R-410A, bomba de calor, alimentación monofásica (230V/50Hz), modelo Conductos 10 "TOSHIBA", potencia frigorífica nominal 2,5 kW (temperatura de bulbo seco del aire interior 27°C, temperatura de bulbo húmedo del aire interior 19°C, temperatura de bulbo seco del aire exterior 35°C, temperatura de bulbo húmedo del aire exterior 24°C), caudal de aire en refrigeración 570 m³/h, presión sonora a velocidad alta/baja en refrigeración 35/27 dBA, potencia calorífica nominal 3,2 kW (temperatura de bulbo seco del aire interior 20°C, temperatura de bulbo seco del aire exterior 7°C, temperatura de bulbo húmedo del aire exterior 6°C), caudal de aire en calefacción 570 m³/h, presión sonora a velocidad alta/baja en calefacción 35/27 dBA, presión estática mínima/máxima 10/45 Pa, dimensiones 210x700x450 mm, peso 16 kg, diámetro de conexión de la tubería de gas 3/8", diámetro de conexión de la tubería de líquido 1/4", con mando a distancia inalámbrico y receptor de infrarrojos, con filtro de aire, modelo RNBCRKM13GDVE. Incluso elementos para suspensión del techo.
Incluye: Replanteo. Colocación y fijación. Conexión a las líneas frigoríficas. Conexión a la red eléctrica. Conexión a la red de desagüe. Puesta en marcha.
Criterio de medición de proyecto: Número de unidades previstas, según documentación gráfica de Proyecto.
Criterio de medición de obra: Se medirá el número de unidades realmente ejecutadas según especificaciones de Proyecto.
Criterio de valoración económica: El precio no incluye la canalización ni el cableado eléctrico de alimentación.

| Código | Ud | Descripción | Rendimiento | Precio | Importe |
|---|---|---|---|---|---|
| mt42tsb482b | Ud | Unidad interior de aire acondicionado, con distribución por conducto rectangular, sistema aire-aire multi-split, para gas R-410A, bomba de calor, alimentación monofásica (230V/50Hz), modelo Conductos 10 "TOSHIBA", potencia frigorífica nominal 2,5 kW (temperatura de bulbo seco del aire interior 27°C, temperatura de bulbo húmedo del aire interior 19°C, temperatura de bulbo seco del aire exterior 35°C, temperatura de bulbo húmedo del aire exterior 24°C), caudal de aire en refrigeración 570 m³/h, presión sonora a velocidad alta/baja en refrigeración 35/27 dBA, potencia calorífica nominal 3,2 kW (temperatura de bulbo seco del aire interior 20°C, temperatura de bulbo seco del aire exterior 7°C, temperatura de bulbo húmedo del aire exterior 6°C), caudal de aire en calefacción 570 m³/h, presión sonora a velocidad alta/baja en calefacción 35/27 dBA, presión estática mínima/máxima 10/45 Pa, dimensiones 210x700x450 mm, peso 16 kg, diámetro de conexión de la tubería de gas 3/8", diámetro de conexión de la tubería de líquido 1/4", con mando a distancia inalámbrico y receptor de infrarrojos. (material) | 1.000 | 806.00 | 806.00 |
| mt42www090 | Ud | Kit de soportes para suspensión del techo, formado por cuatro varillas roscadas de acero galvanizado, con sus tacos, tuercas y arandelas correspondientes. (material) | 1.000 | 22.00 | 22.00 |
| mt42tsb561a | Ud | Filtro de aire, modelo RNBCRKM13GDVE "TOSHIBA", para unidad interior de aire acondicionado con distribución por conducto rectangular. (material) | 1.000 | 68.00 | 68.00 |
| mo005 | h | Oficial 1ª instalador de climatización. (mano de obra) | 1.000 | 19.11 | 19.11 |
| mo104 | h | Ayudante instalador de climatización. (mano de obra) | 1.000 | 17.50 | 17.50 |
| % | % | Costes directos complementarios | 2 % | 932.61 | 18.65 |
|  |  | Costes directos |  |  | 951.26 |
