# Unidad exterior bomba de calor reversible

- Propiedad del archivo: CYPE INGENIEROS, S.A.
- Formato: FIEBDC-3/2002
- Divisa: EUR
- Costes indirectos: 3.00 %
- IVA: 21.00 %

## I Instalaciones

### IC Calefacción, climatización y A.C.S.

#### ICV Unidades centralizadas de climatización

**ICV010** Ud Unidad exterior bomba de calor reversible, modelo Estía Rua 17 "TOSHIBA", para gas R-410A, alimentación monofásica (230V/50Hz), SCOP 3,68, potencia calorífica nominal 17,1 kW, potencia calorífica máxima 21,8 kW, COP 4,1 (clase energética A+) (temperatura del aire exterior 7°C, temperatura de salida del agua 35°C), potencia frigorífica nominal 14,9 kW, EER 3 (temperatura del aire exterior 35°C, temperatura de salida del agua 7°C), temperatura de impulsión del agua en calefacción de 20 a 60°C, temperatura de impulsión del agua en refrigeración de 5 a 18°C, con una unidad exterior aire-agua RUA-CP1701H8, con compresor tipo Twin Rotary, con tecnología Inverter, dimensiones 1141x584x1579 mm, peso 191 kg, presión sonora 40 dBA, potencia sonora 71 dBA, y control remoto por cable. Totalmente montada, conexionada y puesta en marcha por la empresa instaladora para la comprobación de su correcto funcionamiento.
Unidad exterior bomba de calor reversible, modelo Estía Rua 17 "TOSHIBA", para gas R-410A, alimentación monofásica (230V/50Hz), SCOP 3,68, potencia calorífica nominal 17,1 kW, potencia calorífica máxima 21,8 kW, COP 4,1 (clase energética A+) (temperatura del aire exterior 7°C, temperatura de salida del agua 35°C), potencia frigorífica nominal 14,9 kW, EER 3 (temperatura del aire exterior 35°C, temperatura de salida del agua 7°C), temperatura de impulsión del agua en calefacción de 20 a 60°C, temperatura de impulsión del agua en refrigeración de 5 a 18°C, con una unidad exterior aire-agua RUA-CP1701H8, con compresor tipo Twin Rotary, con tecnología Inverter, dimensiones 1141x584x1579 mm, peso 191 kg, presión sonora 40 dBA, potencia sonora 71 dBA, y control remoto por cable. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42tsb345a | Ud | Unidad exterior bomba de calor reversible, modelo Estía Rua 17 "TOSHIBA", para gas R-410A, alimentación monofásica (230V/50Hz), SCOP 3,68, potencia calorífica nominal 17,1 kW, potencia calorífica máxima 21,8 kW, COP 4,1 (clase energética A+) (temperatura del aire exterior 7°C, temperatura de salida del agua 35°C), potencia frigorífica nominal 14,9 kW, EER 3 (temperatura del aire exterior 35°C, temperatura de salida del agua 7°C), temperatura de impulsión del agua en calefacción de 20 a 60°C, temperatura de impulsión del agua en refrigeración de 5 a 18°C, con una unidad exterior aire-agua RUA-CP1701H8, con compresor tipo Twin Rotary, con tecnología Inverter, dimensiones 1141x584x1579 mm, peso 191 kg, presión sonora 40 dBA, potencia sonora 71 dBA, y control remoto por cable. (material) | 1.000 | 9816.00 | 9816.00 |
| mo005 | h | Oficial 1ª instalador de climatización. (mano de obra) | 3.710 | 19.42 | 72.05 |
| mo104 | h | Ayudante instalador de climatización. (mano de obra) | 3.710 | 17.86 | 66.26 |
| % | % | Costes directos complementarios | 2 % | 9954.31 | 199.09 |
|  |  | Costes directos |  |  | 10153.40 |
