# Unidad interior de aire acondicionado

- Propiedad del archivo: CYPE INGENIEROS, S.A.
- Formato: FIEBDC-3/2002
- Divisa: EUR
- Costes indirectos: 3.00 %
- IVA: 21.00 %

## I Instalaciones

### IC Calefacción, climatización y A.C.S.

#### ICN Unidades autónomas de climatización

**ICN100** Ud Unidad interior de aire acondicionado, de pared, sistema aire-aire multi-split, para gas R-410A, bomba de calor, alimentación monofásica (230V/50Hz), modelo RAS-B16N3KV2-E1 "TOSHIBA", potencia frigorífica nominal 4,5 kW (temperatura de bulbo seco del aire interior 27°C, temperatura de bulbo húmedo del aire interior 19°C, temperatura de bulbo seco del aire exterior 35°C, temperatura de bulbo húmedo del aire exterior 24°C), caudal de aire en refrigeración 684 m³/h, presión sonora a velocidad alta/baja, en refrigeración: 45/30 dBA, potencia sonora a velocidad alta, en refrigeración: 60 dBA, caudal de aire en calefacción 738 m³/h, presión sonora a velocidad alta/baja, en calefacción: 45/31 dBA, potencia sonora a velocidad alta, en calefacción: 60 dBA, dimensiones 275x790x217 mm, peso 10 kg, diámetro de conexión de la tubería de gas 1/2", diámetro de conexión de la tubería de líquido 1/4".
Unidad interior de aire acondicionado, de pared, sistema aire-aire multi-split, para gas R-410A, bomba de calor, alimentación monofásica (230V/50Hz), modelo RAS-B16N3KV2-E1 "TOSHIBA", potencia frigorífica nominal 4,5 kW (temperatura de bulbo seco del aire interior 27°C, temperatura de bulbo húmedo del aire interior 19°C, temperatura de bulbo seco del aire exterior 35°C, temperatura de bulbo húmedo del aire exterior 24°C), caudal de aire en refrigeración 684 m³/h, presión sonora a velocidad alta/baja, en refrigeración: 45/30 dBA, potencia sonora a velocidad alta, en refrigeración: 60 dBA, caudal de aire en calefacción 738 m³/h, presión sonora a velocidad alta/baja, en calefacción: 45/31 dBA, potencia sonora a velocidad alta, en calefacción: 60 dBA, dimensiones 275x790x217 mm, peso 10 kg, diámetro de conexión de la tubería de gas 1/2", diámetro de conexión de la tubería de líquido 1/4".
Incluye: Replanteo. Colocación y fijación. Conexión a las líneas frigoríficas. Conexión a la red eléctrica. Conexión a la red de desagüe. Puesta en marcha.
Criterio de medición de proyecto: Número de unidades previstas, según documentación gráfica de Proyecto.
Criterio de medición de obra: Se medirá el número de unidades realmente ejecutadas según especificaciones de Proyecto.
Criterio de valoración económica: El precio no incluye la canalización ni el cableado eléctrico de alimentación.

| Código | Ud | Descripción | Rendimiento | Precio | Importe |
|---|---|---|---|---|---|
| mt42tsb471d | Ud | Unidad interior de aire acondicionado, de pared, sistema aire-aire multi-split, para gas R-410A, bomba de calor, alimentación monofásica (230V/50Hz), modelo RAS-B16N3KV2-E1 "TOSHIBA", potencia frigorífica nominal 4,5 kW (temperatura de bulbo seco del aire interior 27°C, temperatura de bulbo húmedo del aire interior 19°C, temperatura de bulbo seco del aire exterior 35°C, temperatura de bulbo húmedo del aire exterior 24°C), caudal de aire en refrigeración 684 m³/h, presión sonora a velocidad alta/baja, en refrigeración: 45/30 dBA, potencia sonora a velocidad alta, en refrigeración: 60 dBA, caudal de aire en calefacción 738 m³/h, presión sonora a velocidad alta/baja, en calefacción: 45/31 dBA, potencia sonora a velocidad alta, en calefacción: 60 dBA, dimensiones 275x790x217 mm, peso 10 kg, diámetro de conexión de la tubería de gas 1/2", diámetro de conexión de la tubería de líquido 1/4". (material) | 1.000 | 570.00 | 570.00 |
| mo005 | h | Oficial 1ª instalador de climatización. (mano de obra) | 1.072 | 18.13 | 19.44 |
| mo104 | h | Ayudante instalador de climatización. (mano de obra) | 1.072 | 16.40 | 17.58 |
| % | % | Costes directos complementarios | 2 % | 607.02 | 12.14 |
|  |  | Costes directos |  |  | 619.16 |
