# Equipo de aire acondicionado

- Propiedad del archivo: CYPE INGENIEROS, S.A.
- Formato: FIEBDC-3/2002
- Divisa: EUR
- Costes indirectos: 3.00 %
- IVA: 21.00 %

## I Instalaciones

### IC Calefacción, climatización y A.C.S.

#### ICN Unidades autónomas de climatización

**ICN203** Ud Equipo de aire acondicionado, sistema aire-aire split 1x1, con unidad interior de pared, para gas R-410A, bomba de calor, alimentación monofásica (230V/50Hz), para sustitución, manteniendo las tuberías existentes, en instalaciones de gas refrigerante R-22 o R-407C, modelo Monza Inverter Plus 56 "TOSHIBA", potencia frigorífica nominal 5 kW (temperatura de bulbo seco del aire interior 27°C, temperatura de bulbo húmedo del aire interior 19°C, temperatura de bulbo seco del aire exterior 35°C, temperatura de bulbo húmedo del aire exterior 24°C), potencia frigorífica mínima/máxima: 1,2/5,6 kW, consumo eléctrico mínimo/nominal/máximo en refrigeración: 0,21/1,44/2,05 kW, EER 3,47, EER al 50% 4,17, SEER 5,82 (clase A+), potencia calorífica nominal 5,6 kW (temperatura de bulbo seco del aire interior 20°C, temperatura de bulbo seco del aire exterior 7°C, temperatura de bulbo húmedo del aire exterior 6°C), potencia calorífica mínima/máxima: 0,9/7,3 kW, consumo eléctrico mínimo/nominal/máximo en calefacción: 0,17/1,5/2,57 kW, COP 3,73, COP al 50% 5, SCOP 4,01 (clase A+), formado por una unidad interior RAV-SM566KRT-E, caudal de aire a velocidad alta/baja, en refrigeración: 840/660 m³/h, presión sonora a velocidad alta/media/baja, en refrigeración: 42/39/36 dBA, potencia sonora a velocidad alta/media/baja, en refrigeración: 57/54/51 dBA, dimensiones 320x1050x228 mm, peso 12 kg, con mando a distancia inalámbrico, función de compensación de la estratificación y función de autolimpieza de la batería de intercambio, y una unidad exterior RAV-SP564ATP-E, con compresor tipo Twin Rotary, con tecnología Inverter, caudal de aire en refrigeración 2400 m³/h, presión sonora en refrigeración 47 dBA, presión sonora en calefacción 48 dBA, potencia sonora en refrigeración 63 dBA, potencia sonora en calefacción 64 dBA, dimensiones 550x780x290 mm, peso 44 kg, diámetro de conexión de la tubería de gas 1/2", diámetro de conexión de la tubería de líquido 1/4", longitud máxima de tubería 50 m, diferencia máxima de altura entre la unidad exterior y la unidad interior 30 m, con control remoto por cable, modelo RBC-AMT32E. Incluso elementos antivibratorios y soportes de pared para apoyo de la unidad exterior y elementos para suspensión del techo para la unidad interior.
Equipo de aire acondicionado, sistema aire-aire split 1x1, con unidad interior de pared, para gas R-410A, bomba de calor, alimentación monofásica (230V/50Hz), para sustitución, manteniendo las tuberías existentes, en instalaciones de gas refrigerante R-22 o R-407C, modelo Monza Inverter Plus 56 "TOSHIBA", potencia frigorífica nominal 5 kW (temperatura de bulbo seco del aire interior 27°C, temperatura de bulbo húmedo del aire interior 19°C, temperatura de bulbo seco del aire exterior 35°C, temperatura de bulbo húmedo del aire exterior 24°C), potencia frigorífica mínima/máxima: 1,2/5,6 kW, consumo eléctrico mínimo/nominal/máximo en refrigeración: 0,21/1,44/2,05 kW, EER 3,47, EER al 50% 4,17, SEER 5,82 (clase A+), potencia calorífica nominal 5,6 kW (temperatura de bulbo seco del aire interior 20°C, temperatura de bulbo seco del aire exterior 7°C, temperatura de bulbo húmedo del aire exterior 6°C), potencia calorífica mínima/máxima: 0,9/7,3 kW, consumo eléctrico mínimo/nominal/máximo en calefacción: 0,17/1,5/2,57 kW, COP 3,73, COP al 50% 5, SCOP 4,01 (clase A+), formado por una unidad interior RAV-SM566KRT-E, caudal de aire a velocidad alta/baja, en refrigeración: 840/660 m³/h, presión sonora a velocidad alta/media/baja, en refrigeración: 42/39/36 dBA, potencia sonora a velocidad alta/media/baja, en refrigeración: 57/54/51 dBA, dimensiones 320x1050x228 mm, peso 12 kg, con mando a distancia inalámbrico, función de compensación de la estratificación y función de autolimpieza de la batería de intercambio, y una unidad exterior RAV-SP564ATP-E, con compresor tipo Twin Rotary, con tecnología Inverter, caudal de aire en refrigeración 2400 m³/h, presión sonora en refrigeración 47 dBA, presión sonora en calefacción 48 dBA, potencia sonora en refrigeración 63 dBA, potencia sonora en calefacción 64 dBA, dimensiones 550x780x290 mm, peso 44 kg, diámetro de conexión de la tubería de gas 1/2", diámetro de conexión de la tubería de líquido 1/4", longitud máxima de tubería 50 m, diferencia máxima de altura entre la unidad exterior y la unidad interior 30 m, con control remoto por cable, modelo RBC-AMT32E. Incluso elementos antivibratorios y soportes de pared para apoyo de la unidad exterior y elementos para suspensión del techo para la unidad interior.
Incluye: Replanteo de las unidades. Colocación y fijación de la unidad interior. Colocación y fijación de la unidad exterior. Conexión a las líneas frigoríficas. Conexión a la red eléctrica. Colocación y fijación del tubo entre la unidad interior y el control remoto por cable. Tendido de cables entre la unidad interior y el control remoto por cable. Conexionado de cables entre la unidad interior y el control remoto por cable. Conexión a la red de desagüe. Puesta en marcha.
Criterio de medición de proyecto: Número de unidades previstas, según documentación gráfica de Proyecto.
Criterio de medición de obra: Se medirá el número de unidades realmente ejecutadas según especificaciones de Proyecto.
Criterio de valoración económica: El precio no incluye la canalización ni el cableado eléctrico de alimentación.

| Código | Ud | Descripción | Rendimiento | Precio | Importe |
|---|---|---|---|---|---|
| mt42tsb424i | Ud | Equipo de aire acondicionado, sistema aire-aire split 1x1, con unidad interior de pared, para gas R-410A, bomba de calor, alimentación monofásica (230V/50Hz), para sustitución, manteniendo las tuberías existentes, en instalaciones de gas refrigerante R-22 o R-407C, modelo Monza Inverter Plus 56 "TOSHIBA", potencia frigorífica nominal 5 kW (temperatura de bulbo seco del aire interior 27°C, temperatura de bulbo húmedo del aire interior 19°C, temperatura de bulbo seco del aire exterior 35°C, temperatura de bulbo húmedo del aire exterior 24°C), potencia frigorífica mínima/máxima: 1,2/5,6 kW, consumo eléctrico mínimo/nominal/máximo en refrigeración: 0,21/1,44/2,05 kW, EER 3,47, EER al 50% 4,17, SEER 5,82 (clase A+), potencia calorífica nominal 5,6 kW (temperatura de bulbo seco del aire interior 20°C, temperatura de bulbo seco del aire exterior 7°C, temperatura de bulbo húmedo del aire exterior 6°C), potencia calorífica mínima/máxima: 0,9/7,3 kW, consumo eléctrico mínimo/nominal/máximo en calefacción: 0,17/1,5/2,57 kW, COP 3,73, COP al 50% 5, SCOP 4,01 (clase A+), formado por una unidad interior RAV-SM566KRT-E, caudal de aire a velocidad alta/baja, en refrigeración: 840/660 m³/h, presión sonora a velocidad alta/media/baja, en refrigeración: 42/39/36 dBA, potencia sonora a velocidad alta/media/baja, en refrigeración: 57/54/51 dBA, dimensiones 320x1050x228 mm, peso 12 kg, con mando a distancia inalámbrico, función de compensación de la estratificación y función de autolimpieza de la batería de intercambio, y una unidad exterior RAV-SP564ATP-E, con compresor tipo Twin Rotary, con tecnología Inverter, caudal de aire en refrigeración 2400 m³/h, presión sonora en refrigeración 47 dBA, presión sonora en calefacción 48 dBA, potencia sonora en refrigeración 63 dBA, potencia sonora en calefacción 64 dBA, dimensiones 550x780x290 mm, peso 44 kg, diámetro de conexión de la tubería de gas 1/2", diámetro de conexión de la tubería de líquido 1/4", longitud máxima de tubería 50 m, diferencia máxima de altura entre la unidad exterior y la unidad interior 30 m. (material) | 1.000 | 2685.00 | 2685.00 |
| mt42www085 | Ud | Kit de soportes de pared, formado por juego de escuadras de 50x45 cm y cuatro amortiguadores de caucho, con sus tacos, tornillos, tuercas y arandelas correspondientes. (material) | 1.000 | 18.90 | 18.90 |
| mt42www090 | Ud | Kit de soportes para suspensión del techo, formado por cuatro varillas roscadas de acero galvanizado, con sus tacos, tuercas y arandelas correspondientes. (material) | 1.000 | 22.00 | 22.00 |
| mt42tsb610c | Ud | Control remoto por cable, modelo RBC-AMT32E "TOSHIBA", con capacidad de control de una unidad interior o un grupo de 8 unidades interiores de aire acondicionado. (material) | 1.000 | 85.00 | 85.00 |
| mt42mhi900 | m | Cable bus apantallado de 2 hilos, de 0,5 mm² de sección por hilo (material) | 3.000 | 0.80 | 2.40 |
| mt35aia090ma | m | Tubo rígido de PVC, enchufable, curvable en caliente, de color negro, de 16 mm de diámetro nominal, para canalización fija en superficie. Resistencia a la compresión 1250 N, resistencia al impacto 2 julios, temperatura de trabajo -5°C hasta 60°C, con grado de protección IP547 según UNE 20324, propiedades eléctricas: aislante, no propagador de la llama. Según UNE-EN 61386-1 y UNE-EN 61386-22. Incluso abrazaderas, elementos de sujeción y accesorios (curvas, manguitos, tes, codos y curvas flexibles). (material) | 3.000 | 0.85 | 2.55 |
| mo005 | h | Oficial 1ª instalador de climatización. (mano de obra) | 2.143 | 18.13 | 38.85 |
| mo104 | h | Ayudante instalador de climatización. (mano de obra) | 2.143 | 16.40 | 35.15 |
| % | % | Costes directos complementarios | 2 % | 2889.85 | 57.80 |
|  |  | Costes directos |  |  | 2947.65 |
