# Unidad aire-agua bomba de calor reversible, para instalación en interior

- Propiedad del archivo: CYPE INGENIEROS, S.A.
- Formato: FIEBDC-3/2002
- Divisa: EUR
- Costes indirectos: 3.00 %
- IVA: 21.00 %

## I Instalaciones

### IC Calefacción, climatización y A.C.S.

#### ICV Unidades centralizadas de climatización

**ICV015** Ud Unidad aire-agua bomba de calor reversible, para instalación en interior.
Equipo aire-agua, modelo Estía Mural 4 "TOSHIBA", para gas R-32, alimentación monofásica (230V/50Hz), SCOP 4,53, potencia calorífica nominal 4 kW, potencia calorífica máxima 7,25 kW, COP 3,06 (clase energética A+++) (temperatura del aire exterior 7°C, temperatura de salida del agua 35°C), potencia frigorífica nominal 4 kW, EER 3,45 (temperatura del aire exterior 35°C, temperatura de salida del agua 7°C), formado por una unidad exterior aire-agua HWT-401XWHM3-E, con compresor tipo DC Twin Rotary, con tecnología Inverter, dimensiones 630x800x300 mm, peso 42 kg, presión sonora 37 dBA, un módulo hidrónico de interior HWT-601XWHM3-E, temperatura de impulsión del agua en calefacción de 20 a 55°C, temperatura de impulsión del agua en refrigeración de 7 a 25°C, resistencia eléctrica de apoyo de 3 kW, dimensiones 720x450x235 mm, peso 27 kg, presión sonora 29 dBA, y control remoto por cable HWS-AMS54E, para control de la calefacción de un máximo de dos zonas y de la producción de A.C.S., con display digital para visualización de la temperatura ambiente y programación semanal. Totalmente montada, conexionada y puesta en marcha por la empresa instaladora para la comprobación de su correcto funcionamiento.
Incluye: Replanteo de la unidad. Colocación y fijación de la unidad y sus accesorios. Conexionado con las redes de conducción de agua, eléctrica y de recogida de condensados. Puesta en marcha.
Criterio de medición de proyecto: Número de unidades previstas, según documentación gráfica de Proyecto.
Criterio de medición de obra: Se medirá el número de unidades realmente ejecutadas según especificaciones de Proyecto.
Criterio de valoración económica: El precio no incluye los elementos antivibratorios de suelo.

| Código | Ud | Descripción | Rendimiento | Precio | Importe |
|---|---|---|---|---|---|
| mt42tsb455a | Ud | Equipo aire-agua, modelo Estía Mural 4 "TOSHIBA", para gas R-32, alimentación monofásica (230V/50Hz), SCOP 4,53, potencia calorífica nominal 4 kW, potencia calorífica máxima 7,25 kW, COP 3,06 (clase energética A+++) (temperatura del aire exterior 7°C, temperatura de salida del agua 35°C), potencia frigorífica nominal 4 kW, EER 3,45 (temperatura del aire exterior 35°C, temperatura de salida del agua 7°C), formado por una unidad exterior aire-agua HWT-401XWHM3-E, con compresor tipo DC Twin Rotary, con tecnología Inverter, dimensiones 630x800x300 mm, peso 42 kg, presión sonora 37 dBA, un módulo hidrónico de interior HWT-601XWHM3-E, temperatura de impulsión del agua en calefacción de 20 a 55°C, temperatura de impulsión del agua en refrigeración de 7 a 25°C, resistencia eléctrica de apoyo de 3 kW, dimensiones 720x450x235 mm, peso 27 kg, presión sonora 29 dBA, y control remoto por cable HWS-AMS54E, para control de la calefacción de un máximo de dos zonas y de la producción de A.C.S., con display digital para visualización de la temperatura ambiente y programación semanal. (material) | 1.000 | 4800.00 | 4800.00 |
| mt37sve010d | Ud | Válvula de esfera de latón niquelado para roscar de 1". (material) | 2.000 | 9.81 | 19.62 |
| % | % | Costes directos complementarios | 2 % | 4819.62 | 96.39 |
|  |  | Costes directos |  |  | 4916.01 |
