# Unidad aire-agua, bomba de calor aerotérmica, para producción de A.C.S

- Propiedad del archivo: CYPE INGENIEROS, S.A.
- Formato: FIEBDC-3/2002
- Divisa: EUR
- Costes indirectos: 3.00 %
- IVA: 21.00 %

## I Instalaciones

### IC Calefacción, refrigeración, climatización y A.C.S.

#### ICA Agua caliente

**ICA050** Ud Unidad aire-agua, bomba de calor aerotérmica, para producción de A.C.S..
Bomba de calor aerotérmica, aire-agua, para producción de A.C.S., modelo HWS-G2601CNMR-E "TOSHIBA", para gas refrigerante R-134a, para instalación en interior, acumulador de A.C.S. de 260 litros, perfil de consumo XL, COP 3,69, clase de eficiencia energética A+, diámetro 620 mm, altura 1960 mm, peso 100 kg, potencia sonora 55,6 dBA, alimentación monofásica a 230 V, entrada de aire entre -7°C y 40°C, temperatura de salida del agua con bomba de calor 60°C, temperatura de salida del agua con bomba de calor y resistencia eléctrica de apoyo 65°C, con conexiones con la red de conductos de 200 mm de diámetro, presión de aire 200 Pa, caudal de aire máximo 800 m³/h, resistencia eléctrica de apoyo de 1,5 kW. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42tsb005d | Ud | Bomba de calor aerotérmica, aire-agua, para producción de A.C.S., modelo HWS-G2601CNMR-E "TOSHIBA", para gas refrigerante R-134a, para instalación en interior, acumulador de A.C.S. de 260 litros, perfil de consumo XL, COP 3,69, clase de eficiencia energética A+, diámetro 620 mm, altura 1960 mm, peso 100 kg, potencia sonora 55,6 dBA, alimentación monofásica a 230 V, entrada de aire entre -7°C y 40°C, temperatura de salida del agua con bomba de calor 60°C, temperatura de salida del agua con bomba de calor y resistencia eléctrica de apoyo 65°C, con conexiones con la red de conductos de 200 mm de diámetro, presión de aire 200 Pa, caudal de aire máximo 800 m³/h, resistencia eléctrica de apoyo de 1,5 kW. (material) | 1.000 | 3351.00 | 3351.00 |
| mt37sve010c | Ud | Válvula de esfera de latón niquelado para roscar de 3/4". (material) | 2.000 | 7.30 | 14.60 |
| mo005 | h | Oficial 1ª instalador de climatización. (mano de obra) | 0.938 | 22.74 | 21.33 |
| mo104 | h | Ayudante instalador de climatización. (mano de obra) | 0.938 | 20.98 | 19.68 |
| % | % | Costes directos complementarios | 2 % | 3406.61 | 68.13 |
|  |  | Costes directos |  |  | 3474.74 |
