# Unidad exterior de aire acondicionado, sistema aire-aire multi-split

- Propiedad del archivo: CYPE INGENIEROS, S.A.
- Formato: FIEBDC-3/2002
- Divisa: EUR
- Costes indirectos: 3.00 %
- IVA: 21.00 %

## I Instalaciones

### IC Calefacción, refrigeración, climatización y A.C.S.

#### ICN Unidades autónomas de climatización

**ICN150** Ud Unidad exterior de aire acondicionado, sistema aire-aire multi-split.
Unidad exterior de aire acondicionado, sistema aire-aire multi-split, para gas R-32, bomba de calor, alimentación monofásica (230V/50Hz), modelo RAV-GM1101ATP-E "TOSHIBA", potencia frigorífica nominal 9,5 kW (temperatura de bulbo seco del aire interior 27°C, temperatura de bulbo húmedo del aire interior 19°C, temperatura de bulbo seco del aire exterior 35°C, temperatura de bulbo húmedo del aire exterior 24°C), potencia calorífica nominal 11,2 kW (temperatura de bulbo seco del aire interior 20°C, temperatura de bulbo seco del aire exterior 7°C, temperatura de bulbo húmedo del aire exterior 6°C), con capacidad de conexión de hasta 2 unidades interiores, compresor tipo Twin Rotary, con tecnología Inverter, caudal de aire 4080 m³/h, presión sonora en refrigeración 54 dBA, presión sonora en calefacción 57 dBA, potencia sonora en refrigeración 70 dBA, potencia sonora en calefacción 74 dBA, dimensiones 890x900x320 mm, peso 68 kg, longitud máxima de tubería 50 m, diferencia máxima de altura entre la unidad exterior y las unidades interiores 30 m. Incluso elementos antivibratorios y soportes de pared.
Criterio de valoración económica: El precio no incluye la canalización ni el cableado eléctrico de alimentación.
Incluye: Replanteo. Colocación y fijación. Conexión a las líneas frigoríficas. Conexión a la red eléctrica. Conexión a la red de desagüe. Puesta en marcha.
Criterio de medición de proyecto: Número de unidades previstas, según documentación gráfica de Proyecto.
Criterio de medición de obra: Se medirá el número de unidades realmente ejecutadas según especificaciones de Proyecto.

| Código | Ud | Descripción | Rendimiento | Precio | Importe |
|---|---|---|---|---|---|
| mt42tsb490a | Ud | Unidad exterior de aire acondicionado, sistema aire-aire multi-split, para gas R-32, bomba de calor, alimentación monofásica (230V/50Hz), modelo RAV-GM1101ATP-E "TOSHIBA", potencia frigorífica nominal 9,5 kW (temperatura de bulbo seco del aire interior 27°C, temperatura de bulbo húmedo del aire interior 19°C, temperatura de bulbo seco del aire exterior 35°C, temperatura de bulbo húmedo del aire exterior 24°C), potencia calorífica nominal 11,2 kW (temperatura de bulbo seco del aire interior 20°C, temperatura de bulbo seco del aire exterior 7°C, temperatura de bulbo húmedo del aire exterior 6°C), con capacidad de conexión de hasta 2 unidades interiores, compresor tipo Twin Rotary, con tecnología Inverter, caudal de aire 4080 m³/h, presión sonora en refrigeración 54 dBA, presión sonora en calefacción 57 dBA, potencia sonora en refrigeración 70 dBA, potencia sonora en calefacción 74 dBA, dimensiones 890x900x320 mm, peso 68 kg, longitud máxima de tubería 50 m, diferencia máxima de altura entre la unidad exterior y las unidades interiores 30 m. (material) | 1.000 | 2452.00 | 2452.00 |
| mt42tsb170a | Ud | Kit de distribución de tuberías, para la línea frigorífica de líquido y de gas, modelo RBC-TWP31-E "TOSHIBA". (material) | 1.000 | 94.00 | 94.00 |
| mt42www085 | Ud | Kit de soportes de pared, formado por juego de escuadras de 50x45 cm y cuatro amortiguadores de caucho, con sus tacos, tornillos, tuercas y arandelas correspondientes. (material) | 1.000 | 18.90 | 18.90 |
| mo005 | h | Oficial 1ª instalador de climatización. (mano de obra) | 1.073 | 22.74 | 24.40 |
| mo104 | h | Ayudante instalador de climatización. (mano de obra) | 1.073 | 20.98 | 22.51 |
| % | % | Costes directos complementarios | 2 % | 2611.81 | 52.24 |
|  |  | Costes directos |  |  | 2664.05 |
