# Derivación para línea frigorífica de líquido y de gas

- Propiedad del archivo: CYPE Ingenieros S.A.
- Formato: FIEBDC-3/2016
- Programa: Generador de precios de la construcción. CYPE Ingenieros, S.A.
- Fecha: 23/05/2025
- Divisa: EUR
- Costes indirectos: 3 %
- IVA: 21 %

## I Instalaciones

### IB Sistemas de climatización

#### IBP Sistema VRF (Toshiba)

**IBP510** Ud Derivación para línea frigorífica de líquido y de gas.
Derivación de línea frigorífica formada por conjunto de dos juntas, una para la línea de líquido y otra para la línea de gas, modelo RBM-BY55E "TOSHIBA", con un rango de capacidad total de las unidades interiores conectadas aguas abajo de menos de 6,4.
Incluye: Conexionado.
Criterio de medición de proyecto: Número de unidades previstas, según documentación gráfica de Proyecto.
Criterio de medición de obra: Se medirá el número de unidades realmente ejecutadas según especificaciones de Proyecto.

| Código | Ud | Descripción | Rendimiento | Precio | Importe |
|---|---|---|---|---|---|
| mt42tsb520a | Ud | Conjunto de dos juntas, una para la línea de líquido y otra para la línea de gas, modelo RBM-BY55E "TOSHIBA", con un rango de capacidad total de las unidades interiores conectadas aguas abajo de menos de 6,4. (material) | 1 | 139 | 139.000 |
| mo005 | h | Oficial 1ª instalador de climatización. (mano de obra) | 0.054 | 23.74 | 1.282 |
| mo104 | h | Ayudante instalador de climatización. (mano de obra) | 0.054 | 21.9 | 1.183 |
| % | % | Costes directos complementarios | 2 % | 141.465 | 2.829 |
|  |  | Costes directos |  |  | 144.294 |
