# Unidad interior para producción de A.C.S. y calefacción, para gas R-410A

- Propiedad del archivo: CYPE Ingenieros S.A.
- Formato: FIEBDC-3/2016
- Programa: Generador de precios de la construcción. CYPE Ingenieros, S.A.
- Fecha: 11/06/2024
- Divisa: EUR
- Costes indirectos: 3 %
- IVA: 21 %

## I Instalaciones

### IB Sistemas de climatización

#### IBP Sistema VRF (Toshiba)

**IBP520** Ud Unidad interior para producción de A.C.S. y calefacción, para gas R-410A.
Unidad interior para producción de A.C.S. y calefacción, sistema VRF, modelo MMW-UP0271LQ-E "TOSHIBA", para conexión a unidad exterior de aire acondicionado de la serie SMMS-e o con recuperación de calor, de la serie SHRM-e, para gas R-410A/R-32, alimentación monofásica (230V/50Hz), potencia calorífica nominal 8 kW, regulación de la temperatura de salida de agua de 25°C a 50°C, consumo eléctrico nominal 0,014 kW, presión sonora nominal 25 dBA, dimensiones 650x500x250 mm, peso 17,8 kg, diámetro de conexión de la tubería de gas 5/8", diámetro de conexión de la tubería de líquido 3/8", diámetro de conexión de las tuberías de agua R 1 1/4".
Criterio de valoración económica: El precio no incluye la canalización ni el cableado eléctrico de alimentación.
Incluye: Replanteo. Colocación y fijación. Conexión a las líneas frigoríficas. Conexión a la red de conducción de agua. Conexión a la red eléctrica. Puesta en marcha.
Criterio de medición de proyecto: Número de unidades previstas, según documentación gráfica de Proyecto.
Criterio de medición de obra: Se medirá el número de unidades realmente ejecutadas según especificaciones de Proyecto.

| Código | Ud | Descripción | Rendimiento | Precio | Importe |
|---|---|---|---|---|---|
| mt42tsb030a | Ud | Unidad interior para producción de A.C.S. y calefacción, sistema VRF, modelo MMW-UP0271LQ-E "TOSHIBA", para conexión a unidad exterior de aire acondicionado de la serie SMMS-e o con recuperación de calor, de la serie SHRM-e, para gas R-410A/R-32, alimentación monofásica (230V/50Hz), potencia calorífica nominal 8 kW, regulación de la temperatura de salida de agua de 25°C a 50°C, consumo eléctrico nominal 0,014 kW, presión sonora nominal 25 dBA, dimensiones 650x500x250 mm, peso 17,8 kg, diámetro de conexión de la tubería de gas 5/8", diámetro de conexión de la tubería de líquido 3/8", diámetro de conexión de las tuberías de agua R 1 1/4". (material) | 1 | 3212 | 3212.000 |
| mo005 | h | Oficial 1ª instalador de climatización. (mano de obra) | 1.073 | 22.74 | 24.400 |
| mo104 | h | Ayudante instalador de climatización. (mano de obra) | 1.073 | 20.98 | 22.512 |
| % | % | Costes directos complementarios | 2 % | 3258.912 | 65.178 |
|  |  | Costes directos |  |  | 3324.090 |

## Recursos

**mt42tsb030a** Ud Unidad interior para producción de A.C.S. y calefacción
Datos técnicos: Coste energético 825.989 MJ; Emisión de CO2 56.510 kg
Residuos:
- embalaje: re150101 Envases de papel y cartón. (componente de residuo); rendimiento 0.18 kg; Código LER 15 01 01; Masa del elemento 1 kg; Volumen 0.001333 m3
- embalaje: re170203 Plástico. (componente de residuo); rendimiento 0.09 kg; Código LER 17 02 03; Masa del elemento 1 kg; Volumen 0.001667 m3
